# Grelha de retorno

- Propriedade do ficheiro: CYPE INGENIEROS, S.A.
- Formato: FIEBDC-3/2002
- Moeda: EUR
- Custos indirectos: 3.00 %
- IVA: 23.00 %

## I Instalações

### IC Aquecimento, arrefecimento, climatização e A.Q.S.

#### ICR Sistemas de condução de ar

**ICR050** Ud Grelha de retorno.
Grelha de retorno de alumínio extrudido, com lâminas móveis horizontais, de 400x100 mm, anodizado cor prata, gama AirQ, modelo RSDR040010AKX "AIRZONE", fixação com clipes, montada na parede. Inclusive acessórios de montagem e elementos de fixação.
Inclui: Marcação. Montagem e fixação da grelha.
Critério de medição de projecto: Número de unidades previstas, segundo documentação gráfica de Projecto.
Critério de medição de obra: Medir-se-á o número de unidades realmente executadas segundo especificações de Projecto.

| Código | Un | Descrição | Rendimento | Preço | Importância |
|---|---|---|---|---|---|
| mt42air040ae1 | Ud | Grelha de retorno de alumínio extrudido, com lâminas móveis horizontais, de 400x100 mm, anodizado cor prata, gama AirQ, modelo RSDR040010AKX "AIRZONE", fixação com clipes. (material) | 1.000 | 14.00 | 14.00 |
| mt42air500bh | Ud | Travessa de chapa galvanizada para formação de aro de montagem de grelhas, comprimento 400 mm, L400AG "AIRZONE". (material) | 2.000 | 2.00 | 4.00 |
| mt42air500bb | Ud | Travessa de chapa galvanizada para formação de aro de montagem de grelhas, comprimento 100 mm, L100AG "AIRZONE". (material) | 2.000 | 1.00 | 2.00 |
| mo005 | h | Oficial de 1ª instalador de ar condicionado. (mão de obra) | 0.190 | 23.31 | 4.43 |
| mo104 | h | Ajudante de instalador de ar condicionado. (mão de obra) | 0.190 | 22.09 | 4.20 |
| % | % | Custos directos complementares | 2 % | 28.63 | 0.57 |
|  |  | Custos directos |  |  | 29.20 |
