# Sistema centralizado de controlo RadianT365

- Propriedade do ficheiro: CYPE Ingenieros S.A.
- Formato: FIEBDC-3/2016
- Programa: Gerador de preços para construção civil. CYPE Ingenieros, S.A.
- Data: 03/07/2024
- Moeda: EUR
- Custos indirectos: 3 %
- IVA: 23 %

## I Instalações

### IB Sistemas de climatização

#### IBZ Sistema Airzone

**IBZ007** Ud Sistema centralizado de controlo RadianT365.
Sistema centralizado de controlo RadianT365, para instalações de aquecimento e arrefecimento por piso radiante, "AIRZONE", formado por placa central de sistema, AZRA6RADIANT com controlo até 8 zonas de forma independente e algoritmo de controlo anti-condensação, com módulo de controlo de elementos radiantes, AZRA6CM1VALC, cabeças termostáticas, cabo eléctrico com condutor de cobre electrolítico recozido sem estanhar, de 2x0,5+2x0,22 mm² de secção, AZX6CABLEBUS15.
Inclui: Marcação. Colocação e fixação da central do sistema. Colocação e fixação dos acessórios. Colocação e fixação do tubo de protecção dos cabos. Colocação dos cabos. Ligação eléctrica.
Critério de medição de projecto: Número de unidades previstas, segundo documentação gráfica de Projecto.
Critério de medição de obra: Medir-se-á o número de unidades realmente executadas segundo especificações de Projecto.

| Código | Un | Descrição | Rendimento | Preço | Importância |
|---|---|---|---|---|---|
| mt42air616a | Ud | Placa central de sistema, AZRA6RADIANT "AIRZONE", com controlo até 8 zonas de forma independente e algoritmo de controlo anti-condensação. (material) | 1 | 88 | 88.000 |
| mt42air621a | Ud | Módulo de controlo de elementos radiantes, AZRA6CM1VALC "AIRZONE", com comunicações através de bus de expansão do sistema, montagem em calha DIN, e com as seguintes funcionalidades: controlo de um máximo de 8 zonas e 20 cabeças termostáticas com fios através de relés de 10 A a 230 Vca, controlo do equipamento de produção através de dois relés de 10 A a 230 Vca, com uma entrada analógica para a sonda de temperatura de impulsão. (material) | 1 | 230 | 230.000 |
| mt35tpt010ae | m | Tubo rígido de PVC VD-M de 16 mm de diâmetro exterior e 1,3 mm de espessura. Resistência à compressão 750 N, resistência ao impacto 2 joules, temperatura de trabalho -5°C até 60°C, classificação 3321, segundo NP EN 61386-1 e NP EN 61386-21, com o preço incrementado em 20% relativamente a acessórios e peças especiais. (material) | 10 | 0.31 | 3.100 |
| mt42air900a | m | Cabo eléctrico com condutor de cobre electrolítico recozido sem estanhar, de 2x0,5+2x0,22 mm² de secção, AZX6CABLEBUS15 "AIRZONE", com isolamento de PVC/A, fornecido em rolos de 15 m (material) | 10 | 1 | 10.000 |
| mo005 | h | Oficial de 1ª instalador de ar condicionado. (mão de obra) | 0.3 | 23.31 | 6.993 |
| mo104 | h | Ajudante de instalador de ar condicionado. (mão de obra) | 0.24 | 22.09 | 5.302 |
| % | % | Custos directos complementares | 2 % | 343.395 | 6.868 |
|  |  | Custos directos |  |  | 350.263 |

Resíduos:
- colocação: mt35tpt010ae; factor de resíduo 0.0275
- colocação: mt42air900a; factor de resíduo 0.0164103

## Recursos

**mt42air616a** Ud Placa central de sistema
Dados técnicos: Custo energético 5.982 MJ; Emissão de CO2 0.398 kg
Resíduos:
- embalagem: re150101 Embalagens de papel e cartão. (componente de resíduo); rendimento 0.122 kg; Código LER 15 01 01; Massa do elemento 1 kg; Volume 0.001333 m3
- embalagem: re170203 Plástico. (componente de resíduo); rendimento 0.061 kg; Código LER 17 02 03; Massa do elemento 1 kg; Volume 0.001667 m3

**mt42air621a** Ud Módulo de controlo de elementos radiantes
Dados técnicos: Custo energético 0.021 MJ; Emissão de CO2 0.032 kg
Resíduos:
- embalagem: re150101 Embalagens de papel e cartão; rendimento 0.038 kg

**mt35tpt010ae** m Tubo rígido de PVC VD-M de 16 mm de diâmetro exterior e 1,3 mm de espessura. Resistência à compressão 750 N
Dados técnicos: Custo energético 7.750 MJ; Emissão de CO2 0.385 kg; Código LER 17 02 03; Massa do elemento 0.08 kg; Volume 0.000133 m3

**mt42air900a** m Cabo eléctrico com condutor de cobre electrolítico recozido sem estanhar
Dados técnicos: Custo energético 1.295 MJ; Emissão de CO2 0.121 kg; Código LER 17 04 11; Massa do elemento 0.0117 kg; Volume 0.000008 m3
Resíduos:
- embalagem: re150101 Embalagens de papel e cartão; rendimento 0.065 kg
