# Sistema centralizado de controlo Easyzone

- Propriedade do ficheiro: CYPE INGENIEROS, S.A.
- Formato: FIEBDC-3/2002
- Moeda: EUR
- Custos indirectos: 3.00 %
- IVA: 23.00 %

## I Instalações

### IB Sistemas de climatização

#### IBZ Sistema Airzone

**IBZ006** Ud Sistema centralizado de controlo Easyzone.
Sistema centralizado de controlo Easyzone "AIRZONE", formado por, com plenum para ligação à saída de ar rectangular de unidade interior de ar condicionado Daikin, com 2 embocaduras tubulares com comportas motorizadas, para ligação a condutas tubulares flexíveis de distribuição de ar, ionizadores para purificação do ar e sensores de qualidade do ar nas comportas motorizadas, com placa central de sistema, interface de comunicações da central do sistema com o equipamento de condutas zonificadas e entrada de ar para ventilação mecânica controlada (VMC) de 150 mm de diâmetro, Easyzone CAI Standard + VMC AZEZ8DAST01XS2, cabeças termostáticas, cabo eléctrico com condutor de cobre electrolítico recozido sem estanhar, de 2x0,5+2x0,22 mm² de secção, AZX6CABLEBUS15.
Inclui: Marcação. Colocação e fixação da central do sistema. Colocação e fixação dos acessórios. Colocação e fixação do plenum motorizado. Colocação e fixação do tubo de protecção dos cabos. Colocação dos cabos. Ligação eléctrica.
Critério de medição de projecto: Número de unidades previstas, segundo documentação gráfica de Projecto.
Critério de medição de obra: Medir-se-á o número de unidades realmente executadas segundo especificações de Projecto.

| Código | Un | Descrição | Rendimento | Preço | Importância |
|---|---|---|---|---|---|
| mt42air249apa | Ud | Plenum para ligação à saída de ar rectangular de unidade interior de ar condicionado Daikin, com 2 embocaduras tubulares com comportas motorizadas, para ligação a condutas tubulares flexíveis de distribuição de ar, ionizadores para purificação do ar e sensores de qualidade do ar nas comportas motorizadas, com placa central de sistema, interface de comunicações da central do sistema com o equipamento de condutas zonificadas e entrada de ar para ventilação mecânica controlada (VMC) de 150 mm de diâmetro, Easyzone CAI Standard + VMC AZEZ8DAST01XS2 "AIRZONE". (material) | 1.000 | 1058.00 | 1058.00 |
| mt35tpt010ae | m | Tubo rígido de PVC VD-M de 16 mm de diâmetro exterior e 1,3 mm de espessura. Resistência à compressão 750 N, resistência ao impacto 2 joules, temperatura de trabalho -5°C até 60°C, classificação 3321, segundo NP EN 61386-1 e NP EN 61386-21, com o preço incrementado em 20% relativamente a acessórios e peças especiais. (material) | 10.000 | 0.31 | 3.10 |
| mt42air900a | m | Cabo eléctrico com condutor de cobre electrolítico recozido sem estanhar, de 2x0,5+2x0,22 mm² de secção, AZX6CABLEBUS15 "AIRZONE", com isolamento de PVC/A, fornecido em rolos de 15 m (material) | 10.000 | 1.07 | 10.70 |
| mo005 | h | Oficial de 1ª instalador de ar condicionado. (mão de obra) | 0.324 | 23.31 | 7.55 |
| mo104 | h | Ajudante de instalador de ar condicionado. (mão de obra) | 0.259 | 22.09 | 5.72 |
| % | % | Custos directos complementares | 2 % | 1085.07 | 21.70 |
|  |  | Custos directos |  |  | 1106.77 |
