# Sistema centralizado de controlo Flexa

- Propriedade do ficheiro: CYPE Ingenieros S.A.
- Formato: FIEBDC-3/2016
- Programa: Gerador de preços para construção civil. CYPE Ingenieros, S.A.
- Data: 22/10/2024
- Moeda: EUR
- Custos indirectos: 3 %
- IVA: 23 %

## I Instalações

### IB Sistemas de climatização

#### IBZ Sistema Airzone

**IBZ003** Ud Sistema centralizado de controlo Flexa.
Sistema centralizado de controlo Flexa 4.0 "AIRZONE", formado por placa central de sistema, AZCE8CB1MOT com controlo e gestão do estado dos termostatos de cada uma das zonas, com um máximo de 8 zonas, saídas de alimentação para elementos motorizados, com um máximo de 8 motores, controlo de proporcionalidade para comportas motorizadas (5 passos de regulação), saídas de relés para paragem-funcionamento de equipamento e ventilação mecânica controlada (VMC), gestão de interfaces de controlo de equipamentos de expansão directa, comunicação com outras centrais e equipamentos de controlo integral da instalação, comunicações com outros sistemas de controlo externo através da porta com protocolo de comunicação Modbus para integração no sistema de gestão de edifícios (BMS), directa ou com interfaces KNX, BACnet ou Lutron, com, cabeças termostáticas, cabo eléctrico com condutor de cobre electrolítico recozido sem estanhar, de 2x0,5+2x0,22 mm² de secção, AZX6CABLEBUS15, cabo eléctrico com condutor de cobre electrolítico de classe 5, de 2x0,75 mm² de secção, AZX6CABLERN100.
Inclui: Marcação. Colocação e fixação da central do sistema. Colocação e fixação dos acessórios. Colocação e fixação do tubo de protecção dos cabos. Colocação dos cabos. Ligação eléctrica.
Critério de medição de projecto: Número de unidades previstas, segundo documentação gráfica de Projecto.
Critério de medição de obra: Medir-se-á o número de unidades realmente executadas segundo especificações de Projecto.

| Código | Un | Descrição | Rendimento | Preço | Importância |
|---|---|---|---|---|---|
| mt42air610a | Ud | Placa central de sistema, AZCE8CB1MOT "AIRZONE", com controlo e gestão do estado dos termostatos de cada uma das zonas, com um máximo de 8 zonas, saídas de alimentação para elementos motorizados, com um máximo de 8 motores, controlo de proporcionalidade para comportas motorizadas (5 passos de regulação), saídas de relés para paragem-funcionamento de equipamento e ventilação mecânica controlada (VMC), gestão de interfaces de controlo de equipamentos de expansão directa, comunicação com outras centrais e equipamentos de controlo integral da instalação, comunicações com outros sistemas de controlo externo através da porta com protocolo de comunicação Modbus para integração no sistema de gestão de edifícios (BMS), directa ou com interfaces KNX, BACnet ou Lutron. (material) | 1 | 276 | 276.000 |
| mt35tpt010ae | m | Tubo rígido de PVC VD-M de 16 mm de diâmetro exterior e 1,3 mm de espessura. Resistência à compressão 750 N, resistência ao impacto 2 joules, temperatura de trabalho -5°C até 60°C, classificação 3321, segundo NP EN 61386-1 e NP EN 61386-21, com o preço incrementado em 20% relativamente a acessórios e peças especiais. (material) | 20 | 0.31 | 6.200 |
| mt42air900a | m | Cabo eléctrico com condutor de cobre electrolítico recozido sem estanhar, de 2x0,5+2x0,22 mm² de secção, AZX6CABLEBUS15 "AIRZONE", com isolamento de PVC/A, fornecido em rolos de 15 m (material) | 10 | 1.07 | 10.700 |
| mt42air905a | m | Cabo eléctrico com condutor de cobre electrolítico de classe 5, de 2x0,75 mm² de secção, AZX6CABLERN100 "AIRZONE", com isolamento de PVC tipo TI-2, fornecido em rolos de 100 m. (material) | 10 | 0.54 | 5.400 |
| mo005 | h | Oficial de 1ª instalador de ar condicionado. (mão de obra) | 0.432 | 23.31 | 10.070 |
| mo104 | h | Ajudante de instalador de ar condicionado. (mão de obra) | 0.346 | 22.09 | 7.643 |
| % | % | Custos directos complementares | 2 % | 316.013 | 6.320 |
|  |  | Custos directos |  |  | 322.333 |

Resíduos:
- colocação: mt35tpt010ae; factor de resíduo 0.0275
- colocação: mt42air900a; factor de resíduo 0.0163248
- colocação: mt42air905a; factor de resíduo 0.0164957

## Recursos

**mt42air610a** Ud Placa central de sistema
Dados técnicos: Custo energético 8.816 MJ; Emissão de CO2 0.586 kg
Resíduos:
- embalagem: re150101 Embalagens de papel e cartão. (componente de resíduo); rendimento 0.18 kg; Código LER 15 01 01; Massa do elemento 1 kg; Volume 0.001333 m3
- embalagem: re170203 Plástico. (componente de resíduo); rendimento 0.09 kg; Código LER 17 02 03; Massa do elemento 1 kg; Volume 0.001667 m3

**mt35tpt010ae** m Tubo rígido de PVC VD-M de 16 mm de diâmetro exterior e 1,3 mm de espessura. Resistência à compressão 750 N
Dados técnicos: Custo energético 7.750 MJ; Emissão de CO2 0.385 kg; Código LER 17 02 03; Massa do elemento 0.08 kg; Volume 0.000133 m3

**mt42air900a** m Cabo eléctrico com condutor de cobre electrolítico recozido sem estanhar
Dados técnicos: Custo energético 1.295 MJ; Emissão de CO2 0.121 kg; Código LER 17 04 11; Massa do elemento 0.0117 kg; Volume 0.000008 m3
Resíduos:
- embalagem: re150101 Embalagens de papel e cartão; rendimento 0.065 kg

**mt42air905a** m Cabo eléctrico com condutor de cobre electrolítico de classe 5
Dados técnicos: Custo energético 1.295 MJ; Emissão de CO2 0.121 kg; Código LER 17 04 11; Massa do elemento 0.0117 kg; Volume 0.000008 m3
Resíduos:
- embalagem: re150101 Embalagens de papel e cartão; rendimento 0.065 kg
