# Grelha de impulsão

- Propriedade do ficheiro: CYPE Ingenieros S.A.
- Formato: FIEBDC-3/2016
- Programa: Gerador de preços para construção civil. CYPE Ingenieros, S.A.
- Data: 22/10/2024
- Moeda: EUR
- Custos indirectos: 3 %
- IVA: 23 %

## I Instalações

### IC Aquecimento, arrefecimento, climatização e A.Q.S.

#### ICR Sistemas de condução de ar

**ICR030** Ud Grelha de impulsão.
Grelha de impulsão de alumínio extrudido, com deflexão dupla com lâminas móveis horizontais dianteiras e verticais traseiras, com comporta de regulação de caudal accionável manualmente através de alavanca, de 400x100 mm, anodizado cor prata, gama AirQ, RTHV040010AKRT "AIRZONE", fixação com clipes, montada na parede. Inclusive acessórios de montagem e elementos de fixação.
Inclui: Marcação. Montagem e fixação da grelha.
Critério de medição de projecto: Número de unidades previstas, segundo documentação gráfica de Projecto.
Critério de medição de obra: Medir-se-á o número de unidades realmente executadas segundo especificações de Projecto.

| Código | Un | Descrição | Rendimento | Preço | Importância |
|---|---|---|---|---|---|
| mt42air010ee | Ud | Grelha de impulsão de alumínio extrudido, com deflexão dupla com lâminas móveis horizontais dianteiras e verticais traseiras, com comporta de regulação de caudal accionável manualmente através de alavanca, de 400x100 mm, anodizado cor prata, gama AirQ, RTHV040010AKRT "AIRZONE", fixação com clipes. (material) | 1 | 37 | 37.000 |
| mt42air500bh | Ud | Travessa de chapa galvanizada para formação de aro de montagem de grelhas, comprimento 400 mm, L400AG "AIRZONE". (material) | 2 | 3 | 6.000 |
| mt42air500bb | Ud | Travessa de chapa galvanizada para formação de aro de montagem de grelhas, comprimento 100 mm, L100AG "AIRZONE". (material) | 2 | 2 | 4.000 |
| mo005 | h | Oficial de 1ª instalador de ar condicionado. (mão de obra) | 0.205 | 23.31 | 4.779 |
| mo104 | h | Ajudante de instalador de ar condicionado. (mão de obra) | 0.205 | 22.09 | 4.528 |
| % | % | Custos directos complementares | 2 % | 56.307 | 1.126 |
|  |  | Custos directos |  |  | 57.433 |

## Recursos

**mt42air010ee** Ud Grelha de impulsão de alumínio extrudido
Dados técnicos: Custo energético 44.819 MJ; Emissão de CO2 3.357 kg
Resíduos:
- embalagem: re150101 Embalagens de papel e cartão. (componente de resíduo); rendimento 0.072 kg; Código LER 15 01 01; Massa do elemento 1 kg; Volume 0.001333 m3

**mt42air500bh** Ud Travessa de chapa galvanizada para formação de aro de montagem de grelhas, comprimento 400 mm, L400AG "AIRZONE"
Dados técnicos: Custo energético 4.408 MJ; Emissão de CO2 0.293 kg
Resíduos:
- embalagem: re150101 Embalagens de papel e cartão; rendimento 0.09 kg
- embalagem: re170203 Plástico. (componente de resíduo); rendimento 0.045 kg; Código LER 17 02 03; Massa do elemento 1 kg; Volume 0.001667 m3

**mt42air500bb** Ud Travessa de chapa galvanizada para formação de aro de montagem de grelhas, comprimento 100 mm, L100AG "AIRZONE"
Dados técnicos: Custo energético 4.408 MJ; Emissão de CO2 0.293 kg
Resíduos:
- embalagem: re150101 Embalagens de papel e cartão; rendimento 0.09 kg
- embalagem: re170203 Plástico; rendimento 0.045 kg
