# Boca de ventilação

- Propriedade do ficheiro: CYPE Ingenieros S.A.
- Formato: FIEBDC-3/2016
- Programa: Gerador de preços para construção civil. CYPE Ingenieros, S.A.
- Data: 22/10/2024
- Moeda: EUR
- Custos indirectos: 3 %
- IVA: 23 %

## I Instalações

### IC Aquecimento, arrefecimento, climatização e A.Q.S.

#### ICR Sistemas de condução de ar

**ICR060** Ud Boca de ventilação.
Boca de extracção de chapa de aço em execução redonda, de 100 mm de diâmetro, cor branca RAL 9010, BOEX100B "AIRZONE", fixação através de parafusos ocultos. Inclusive acessórios de montagem e elementos de fixação.
Inclui: Marcação. Colocação do aro de montagem. Fixação no aro de montagem.
Critério de medição de projecto: Número de unidades previstas, segundo documentação gráfica de Projecto.
Critério de medição de obra: Medir-se-á o número de unidades realmente executadas segundo especificações de Projecto.

| Código | Un | Descrição | Rendimento | Preço | Importância |
|---|---|---|---|---|---|
| mt42air300a | Ud | Boca de extracção de chapa de aço em execução redonda, de 100 mm de diâmetro, cor branca RAL 9010, BOEX100B "AIRZONE", fixação através de parafusos ocultos. (material) | 1 | 11 | 11.000 |
| mo005 | h | Oficial de 1ª instalador de ar condicionado. (mão de obra) | 0.162 | 23.31 | 3.776 |
| mo104 | h | Ajudante de instalador de ar condicionado. (mão de obra) | 0.162 | 22.09 | 3.579 |
| % | % | Custos directos complementares | 2 % | 18.355 | 0.367 |
|  |  | Custos directos |  |  | 18.722 |

## Recursos

**mt42air300a** Ud Boca de extracção de chapa de aço em execução redonda
Dados técnicos: Custo energético 2.005 MJ; Emissão de CO2 0.163 kg
Resíduos:
- embalagem: re150101 Embalagens de papel e cartão. (componente de resíduo); rendimento 0.072 kg; Código LER 15 01 01; Massa do elemento 1 kg; Volume 0.001333 m3
